# Canonada per a muntant, col·locada superficialment

- Propietat de l'arxiu: CYPE Ingenieros S.A.
- Format: FIEBDC-3/2016
- Programa: Generador de preus de la construcció. CYPE Ingenieros, S.A.
- Data: 30/09/2024
- Divisa: EUR
- Costos indirectes: 3 %
- IVA: 21 %

## I Instal·lacions

### IF Fontaneria

#### IFM Muntants

**IFM005** m Canonada per a muntant, col·locada superficialment.
Canonada per a muntant de fontaneria, col·locada superficialment i fixada al parament, formada per tub de polietilè reticulat d'alta densitat (PE-Xb), de 20 mm de diàmetre exterior i 1,9 mm de gruix "TERMOCONCEPT". Inclús material auxiliar para muntatge i subjecció a l'obra, accessoris i peces especials.
Inclou: Replanteig. Col·locació i fixació de tubs, accessoris i peces especials. Realització de proves de servei.
Criteri d'amidament de projecte: Longitud mesurada segons documentació gràfica de Projecte.
Criteri de mesura d'obra: Es mesurarà la longitud realment executada segons especificacions de Projecte.

| Codi | Ut | Descripció | Rendiment | Preu | Import |
|---|---|---|---|---|---|
| mt37tmc405b | U | Material auxiliar per a muntatge i subjecció a l'obra de les canonades de polietilè reticulat d'alta densitat (PE-Xb), "TERMOCONCEPT", de 20 mm de diàmetre exterior. (material) | 1 | 0.09 | 0.090 |
| mt37tmc025bd | m | Tub de polietilè reticulat d'alta densitat (PE-Xb), de 20 mm de diàmetre exterior i 1,9 mm de gruix "TERMOCONCEPT", segons UNE-EN ISO 15875-2, amb el preu incrementat el 15% en concepte d'accessoris i peces especials. (material) | 1 | 2.17 | 2.170 |
| mo008 | h | Oficial 1ª lampista. (mà d'obra) | 0.036 | 29.34 | 1.056 |
| mo107 | h | Ajudant lampista. (mà d'obra) | 0.036 | 25.25 | 0.909 |
| % | % | Costos directes complementaris | 2 % | 4.225 | 0.085 |
|  |  | Costos directes |  |  | 4.310 |

Residus:
- col·locació: mt37tmc025bd; factor de residu 0.0275049

## Recursos

**mt37tmc025bd** m Tub de polietilè reticulat d'alta densitat (PE-Xb)
Dades tècniques: Cost energètic 9.979 MJ; Emissió de CO2 0.495 kg; Codi LER 17 02 03; Massa de l'element 0.103 kg; Volum 0.000172 m3
