# Canonada per instal·lació interior, encastada en la paret

- Propietat de l'arxiu: CYPE Ingenieros S.A.
- Format: FIEBDC-3/2016
- Programa: Generador de preus de la construcció. CYPE Ingenieros, S.A.
- Data: 04/07/2024
- Divisa: EUR
- Costos indirectes: 3 %
- IVA: 21 %

## I Instal·lacions

### IF Fontaneria

#### IFI Instal·lació interior

**IFI006** m Canonada per instal·lació interior, encastada en la paret.
Canonada per instal·lació interior, encastada en la paret, formada per tub de polietilè reticulat d'alta densitat (PE-Xb), de 16 mm de diàmetre exterior i 1,8 mm de gruix "TERMOCONCEPT". Inclús material auxiliar para muntatge i subjecció a l'obra, accessoris i peces especials.
Criteri de valoració econòmica: El preu no inclou les ajudes de paleta per a instal·lacions.
Inclou: Replanteig. Col·locació i fixació de tub i accessoris. Realització de proves de servei.
Criteri d'amidament de projecte: Longitud mesurada segons documentació gràfica de Projecte.
Criteri de mesura d'obra: Es mesurarà la longitud realment executada segons especificacions de Projecte.

| Codi | Ut | Descripció | Rendiment | Preu | Import |
|---|---|---|---|---|---|
| mt37tmc405a | U | Material auxiliar per a muntatge i subjecció a l'obra de les canonades de polietilè reticulat d'alta densitat (PE-Xb), "TERMOCONCEPT", de 16 mm de diàmetre exterior. (material) | 0.4 | 0.07 | 0.028 |
| mt37tmc025ac | m | Tub de polietilè reticulat d'alta densitat (PE-Xb), de 16 mm de diàmetre exterior i 1,8 mm de gruix "TERMOCONCEPT", segons UNE-EN ISO 15875-2, amb el preu incrementat el 10% en concepte d'accessoris i peces especials. (material) | 1 | 1.52 | 1.520 |
| mo008 | h | Oficial 1ª lampista. (mà d'obra) | 0.039 | 29.34 | 1.144 |
| mo107 | h | Ajudant lampista. (mà d'obra) | 0.039 | 25.25 | 0.985 |
| % | % | Costos directes complementaris | 2 % | 3.677 | 0.074 |
|  |  | Costos directes |  |  | 3.751 |

Residus:
- col·locació: mt37tmc025ac; factor de residu 0.0275

## Recursos

**mt37tmc025ac** m Tub de polietilè reticulat d'alta densitat (PE-Xb)
Dades tècniques: Cost energètic 7.363 MJ; Emissió de CO2 0.366 kg; Codi LER 17 02 03; Massa de l'element 0.076 kg; Volum 0.000127 m3
