# Clau de pas

- Propietat de l'arxiu: CYPE Ingenieros S.A.
- Format: FIEBDC-3/2016
- Programa: Generador de preus de la construcció. CYPE Ingenieros, S.A.
- Data: 04/07/2024
- Divisa: EUR
- Costos indirectes: 3 %
- IVA: 21 %

## I Instal·lacions

### IF Fontaneria

#### IFI Instal·lació interior

**IFI008** U Clau de pas.
Clau de tall d'esfera de llautó i acer inoxidable, amb comandament de papallona, de 20 mm de diàmetre, "TERMOCONCEPT".
Inclou: Replanteig. Connexió de la vàlvula als tubs. Comprovació del seu correcte funcionament.
Criteri d'amidament de projecte: Nombre d'unitats previstes, segons documentació gràfica de Projecte.
Criteri de mesura d'obra: Es mesurarà el nombre d'unitats realment executades segons especificacions de Projecte.

| Codi | Ut | Descripció | Rendiment | Preu | Import |
|---|---|---|---|---|---|
| mt37tmc220a | U | Clau de tall d'esfera de llautó i acer inoxidable, amb comandament de papallona, de 20 mm de diàmetre, "TERMOCONCEPT", per a unió Pressfitting (material) | 1 | 9.76 | 9.760 |
| mt37www010 | U | Material auxiliar per a instal·lacions de lampisteria. (material) | 1 | 1.4 | 1.400 |
| mo008 | h | Oficial 1ª lampista. (mà d'obra) | 0.182 | 29.34 | 5.340 |
| mo107 | h | Ajudant lampista. (mà d'obra) | 0.182 | 25.25 | 4.596 |
| % | % | Costos directes complementaris | 2 % | 21.096 | 0.422 |
|  |  | Costos directes |  |  | 21.518 |
