# Muntant

- Propietat de l'arxiu: CYPE Ingenieros S.A.
- Format: FIEBDC-3/2016
- Programa: Generador de preus de la construcció. CYPE Ingenieros, S.A.
- Data: 04/07/2024
- Divisa: EUR
- Costos indirectes: 3 %
- IVA: 21 %

## I Instal·lacions

### IF Fontaneria

#### IFM Muntants

**IFM010** U Muntant.
Muntant de 12 m de longitud, col·locat superficialment i fixat al parament, format per tub de polietilè reticulat d'alta densitat (PE-Xb), de 20 mm de diàmetre exterior i 1,9 mm de gruix "TERMOCONCEPT"; purgador automàtic d'aire de llautó i aixeta de pas d'esfera, metàl·lica, de 20 mm de diàmetre, amb comandament ocult. Inclús material auxiliar para muntatge i subjecció a l'obra, accessoris i peces especials.
Inclou: Replanteig. Col·locació i fixació de tubs, accessoris i peces especials. Muntatge del purgador d'aire i la clau de passada. Realització de proves de servei.
Criteri d'amidament de projecte: Nombre d'unitats previstes, segons documentació gràfica de Projecte.
Criteri de mesura d'obra: Es mesurarà el nombre d'unitats realment executades segons especificacions de Projecte.

| Codi | Ut | Descripció | Rendiment | Preu | Import |
|---|---|---|---|---|---|
| mt37tmc405b | U | Material auxiliar per a muntatge i subjecció a l'obra de les canonades de polietilè reticulat d'alta densitat (PE-Xb), "TERMOCONCEPT", de 20 mm de diàmetre exterior. (material) | 12 | 0.09 | 1.080 |
| mt37tmc025bd | m | Tub de polietilè reticulat d'alta densitat (PE-Xb), de 20 mm de diàmetre exterior i 1,9 mm de gruix "TERMOCONCEPT", segons UNE-EN ISO 15875-2, amb el preu incrementat el 15% en concepte d'accessoris i peces especials. (material) | 12 | 2.17 | 26.040 |
| mt37sgl020d | U | Purgador automàtic d'aire amb boia i rosca de 1/2" de diàmetre, cos i tapa de llautó, per a una pressió màxima de treball de 10 bar i una temperatura màxima de 110°C. (material) | 1 | 8.75 | 8.750 |
| mt38tmc510b | U | Clau de tall d'esfera, metàl·lica, de 20 mm de diàmetre, "TERMOCONCEPT", per a unió Pressfitting (material) | 1 | 13.15 | 13.150 |
| mt38tmc515a | U | Comandament ocult, "TERMOCONCEPT", per a clau d'esfera (material) | 1 | 6.76 | 6.760 |
| mo008 | h | Oficial 1ª lampista. (mà d'obra) | 0.661 | 29.34 | 19.394 |
| mo107 | h | Ajudant lampista. (mà d'obra) | 0.661 | 25.25 | 16.690 |
| % | % | Costos directes complementaris | 2 % | 91.864 | 1.837 |
|  |  | Costos directes |  |  | 93.701 |

Residus:
- col·locació: mt37tmc025bd; factor de residu 0.0275049

## Recursos

**mt37tmc025bd** m Tub de polietilè reticulat d'alta densitat (PE-Xb)
Dades tècniques: Cost energètic 9.979 MJ; Emissió de CO2 0.495 kg; Codi LER 17 02 03; Massa de l'element 0.103 kg; Volum 0.000172 m3

**mt37sgl020d** U Purgador automàtic d'aire amb boia i rosca de 1/2" de diàmetre
Dades tècniques: Cost energètic 35.179 MJ; Emissió de CO2 2.421 kg
Residus:
- embalatge: re150101 Envasos de paper i cartró. (component de residu); rendiment 0.072 kg; Codi LER 15 01 01; Massa de l'element 1 kg; Volum 0.001333 m3

**mt38tmc510b** U Clau de tall d'esfera, metàl·lica, de 20 mm de diàmetre, "TERMOCONCEPT", per a unió Pressfitting
Dades tècniques: Cost energètic 82.618 MJ; Emissió de CO2 5.607 kg
Residus:
- embalatge: re150101 Envasos de paper i cartró; rendiment 0.072 kg

**mt38tmc515a** U Comandament ocult, "TERMOCONCEPT", per a clau d'esfera
Dades tècniques: Cost energètic 17.609 MJ; Emissió de CO2 1.241 kg
Residus:
- embalatge: re150101 Envasos de paper i cartró; rendiment 0.072 kg
